# Erweiterung OGS Weeze
Angebotsaufforderung (GAEB 90, DA83)
DV-Nummer: 21-05-Hb
Währung: EUR

## Zimmerer-, Dachdecker- und Klempnerarbei
Datum: 17.11.22

### Titel 00 Vorbemerkungen

*Hinweis*
Name und Anschrift des Auftraggebers:
Gemeinde Weeze
Cyriakusplatz 13-14
47652 Weeze
Ansprechpartner: Herr Rettke

Beschreibung des Bauvorhabens:
Erweiterung der OGS an der Marienwassergrundschule an
der
Magdeburger Straße 7-15 in 47652 Weeze

Gegenstand dieser Ausschreibung sind:
- Zimmerer-, Dachdecker- und Klempnerarbeiten

Start und Ende der Arbeiten: gem. des beileigenden
Terminplanes

Angaben zur Baustelle
Zufahrtsmöglichkeit über die Magdeburgerstraße, siehe
Lageplan. Über eine zu erstellende Zuwegung von der
Magdeburgerstraße ist das Baufeld befahrbar.

Schutzzeiten
Die gesetzlich vorgeschriebenen Arbeitszeiten sind
einzuhalten.
Lärmintensive Tätigkeiten bedürfen der Anmeldung und
Absprache mit der Bauleitung.

Planunterlagen
Folgenden Unterlagen werden durch das Büro
Pohlkamp&Osthues zugestellt:
Lageplan
Grundrisse
Schnitte
Ansichten
Detailplanung

Ausführungszeitraum
Der Ausführungszeitraum ist gem. des Bauzeitenplanes
definiert.

*Hinweis*
Ausführungsunterlagen/ Unterlagen des AG und des AN:
Der AN erhält vom AG zum Start- und Klärungsgespräch,
die für
sein Gewerk spezifischen bzw. erforderlichen
Planunterlagen
1-fach in Papierform. Die weiteren Planlieferungen
erfolgen
ausschließlich elektronisch.

Vom AN sind ohne besondere Vergütung zu liefern:
1. Zur Abrechnung sind bei Aufmaßerstellungen die
Massen
falls nötig mit einer Fotodokumentation zu belegen. Die
Fotodokumentation kann in elektronischer Form dem AG
zugesandt werden.
2. Der AN hat täglich Bautagesberichte zu führen und
wöchentlich der Bauleitung zur Prüfung vorzulegen.

Personal / Bauleitung AN:
Das Personal des Auftragnehmers muss für die ihm
übertragene Arbeit geeignet sein. Personen die gegen
Arbeitsschutz- und Unfallverhütungsvorschriften
verstoßen oder
den Anweisungen des Bauherrn oder seinen Beauftragten
hierzu nicht Folge leisten, sind unverzüglich
abzuberufen und zu
ersetzen. Werden Arbeitnehmer eingesetzt, die der
deutschen
Sprache nicht mächtig sind, muss ständig eine der
deutschen
Sprache kundige, fachlich geeignete Person als
Ansprechpartner vor Ort sein. Um einen möglichst
reibungslosen Bauablauf zu gewährleisten, hat der AN
auf der
Baustelle Führungspersonal einzusetzen, welches
während der
gesamten Bauzeit auf der Baustelle verbleibt. Eventuell
notwendige Wechsel sind im Vorfeld mit der Bauleitung
abzustimmen.

Leistungsumfang
Sämtliche Leistungen verstehen sich einschließlich
Lieferung
und Einbau/ Montage aller erforderlichen Materialien,
Geräte,
Maschinen, Gerüste etc. außer es wird darauf
hingewiesen,
dass beispielsweise Gerüste bauseits gestellt werden.
Mit den
Angaben im Leistungsverzeichnis sind auch der
Herstellungsvorgang und - ablauf bis zur fertigen
Leistung
abgegolten.

In den Angebotspreisen ist alles einzukalkulieren, was
zur
vollständigen, fach- und sachgemäßen sowie
funktionstüchtigen/ betriebsfertigen Ausführung der
Leistungen
und Lieferungen notwendig ist, insbesondere müssen
darin
auch alle Nebenleistungen gemäß VOB Teil C und ferne
alle
Leistungen und Aufwendungen, die nach der
Verkehrssitte, den
einschlägigen Vorschriften und den DIN/EN-Normen, den
anerkannten Regelnd der Technik, den behördlichen
Vorschriften/ Baugenehmigung sowie den Vertragsanlagen
zu
den geforderten Leistung gehören, enthalten sein.

Es dürfen nur Baustoffe mit bauaufsichtlicher Zulassung
eingebaut werden. Der AN liefert hierzu auf Verlangen
des AG
entsprechende Nachweise (sortiert und abgeheftet).

Die Entsorgung sämtlicher Abfälle hat unter Erfüllung
der
abfallrechtlichen Deklarations-, Nachweis- und
Dokumentationspflicht zu erfolgen. Es ist insbesondere
die
örtliche Abfallentsorgungssatzung zu berücksichtigen.
Auf der
Baustelle werden keine bauseitigen Müllcontainer
vorgehalten.
Das Abtransportieren von Verpackungsmaterial und
Bauschutt
sowie andere verursachte Abfälle ist durch den
Auftragnehmer
eigenverantwortlich und auf eigene Kosten
durchzuführen. Die
Baustelle ist laufend in einem sauberen und
ordentlichen
Zustand (besenrein) zu halten. Täglich hat eine grobe
und zu
den Wochenenden eine gründliche Reinigung zu erfolgen.
Kommt der Auftragnehmer trotz Aufforderung der
Reinigung
nicht nach, so wird der Auftraggeber diese Arbeiten
auf Kosten
des Auftragnehmers durch einen Dritten ausführen
lassen. Die
hierfür eventuell angefallenen Kosten werden
spätestens bei der
Schlussrechnung in Abzug gebracht. Das Verunreinigen
der
öffentlichen Verkehrsflächen ist grundsätzlich zu
vermeiden.
Sollten dennoch Verunreinigungen entstehen, so sind
diese
unverzüglich auf eigene Kosten zu entfernen.

*Hinweis*
0.1 Angaben zur Baustelle nach VOB / ATV DIN 18299
Erweiterung der OGS an der Marienwassergrundschule
0.1.1 Lage der Baustelle
Das Grundstück, Magdeburgerstraße 7-15, 47652 Weeze,
liegt
im Stadtrandbereich der Gemeinde Weeze.
0.1.3 Art und Lage der baulichen Anlage
Bei dem Anbau der OGS handelt es sich um ein ein
1-stöckiges
Gebäude ohne Unterkellerung. Das Gebäude schließt mit
einem Pultdach ab.

Gebäudedaten vom Anbau: NGF von 197m2 /
Bruttorauminhalt
917m3
0.1.4 Verkehrsverhältnisse auf der Baustelle
Die BE-Einrichtungsfläche ist auf dem hinteren Teil des
Grundstückes vorgesehen gem. des
Baustelleneinrichtungsplanes. Die Anbindung zu dieser
Fläche
erfolgt über eine baugrundstücksinterne Zuwegung,
welche
direkt von der Straße befahrbar ist.
Lagerflächen stehen nur begrenzt zur Verfügung, daher
müssen
z.B. Restbaustoffe umgehend abgefahren werden.
Die Zufahrt ist ständig freizuhalten.
Fahrzeuge sind nur auf den dafür ausgewiesenen Flächen
zu
parken.
0.1.5 Freizuhaltende Flächen
Die vorhandenen Straßen um das Bauvorhaben dürfen nicht
blockiert werden. Anlieferungen oder Entsorgungen mit
Kränen
oder dergleichen sind mit der Bauleitung frühzeitig
abzustimmen.
0.1.6 Transporteinrichtungen und Transportwege
Zufahrtsmöglichkeit über die Magdeburgerstraße, siehe
Lageplan. Über eine zu errichtende Zuwegung von der
Magdeburgerstraße ist das Baufeld zu erreichen. Be- und
Entladungen sowie Auf- und Abfahrten sind über diese
Zuwegung über die gesamte Bauzeit möglich. Transport
der
Baustoffe sowie das Aufstellen von
Entsorgungscontainern sind
im eingezeunten Bereich auf der Baustelle in
Abstimmung mit
der Bauleitung möglich.
0.1.7 Wasser-, Abwasser- und ELT  Anschlüsse
Baustrom- und Bauwasserhauptanschlüsse sind bauseits
vorhanden. Hauptverteiler sind durch den AN am
bauseitigen
Anschluss- bzw. Übergabepunkt zu errichten.
Die Kosten für den Verbrauch von Bauwasser und des
Baustroms werden gem. der Vertragbedingungen des
Bauherren abgerechnet. Ein verantwortungsbewusster
Verbrauch wird hierbei vorausgesetzt. Verunreinigtes
Wasser
hat der Auftragnehmer fachgerecht zu entsorgen. Eine
Entsorgung über Einläufe innerhalb oder außerhalb des
Gebäudes sind nicht gestattet. Zusätzliche
Stromverteiler sind
Sache des AN. Bei besonderen Anforderungen durch z.B.
spezielles Werkzeug ist die Bauleitung mit ausreichend
Vorlauf
zu informieren.
0.1.8 Lage und Ausmaß der überlassenen Flächen
Dem AN stehen die zum Baugelände gehörenden
Grundstücksflächen gem. dem Baustelleneinrichtungsplan
zur
Verfügung. Benötigt der AN zusätzliche Flächen für die
Erbringung seiner Leistungen, so hat er diese
selbstständig auf
eigene Kosten zu beschaffen sowie die Beschaffung der
hiermit
verbundener erforderlicher Genehmigungen für die
Benutzung
von Flächen. Anfallende Kosten sind in die
entsprechenden
Positionen der Baustelleneinrichtung einzurechnen. Für
das
Absperren und Sichern von Material und Gerät ist
ausschließlich
der AN verantwortlich. Mit Fortschreiten der
Baumaßnahme
muss die vorhandene Fläche unter den Gewerken für
Materiallagerung, Unterkünften etc. aufgeteilt werden.
Hierzu
müssen im Vorfeld frühzeitig Abstimmungsgespräche im
Rahmen der Baubesprechung stattfinden.
0.1.9 Bodenverhältnisse
Eine Bodenuntersuchung wurde durchgeführt. Das
Ergebnis der
Bodenerkundung ist in den Anlagen zum LV zu finden.
0.1.10 Grundwasser
Der Grundwasserspiegel wurde bei ca. -1,80 m unter GOK
bei
den Bodenuntersuchungen festgestellt.
0.1.11 Umweltrechtliche Vorschriften
Altlasten: Auf dem Baugrundstück sind keine Altlasten
bekannt.
0.1.12 Vorgaben für die Entsorgung
Die Trennung und Entsorgung aller Abfälle hat nach den
gültigen Ortsvorschriften zu erfolgen. Die Entsorgung
von
Paletten insbesondere von Einwegpaletten ist Sache des
AN.
Einweg- und Europaletten sind nach Anlieferung und
Entladung
umgehend zu entsorgen. Durch den AN sind Paletten etc.
zu
kennzeichnen, sodass eine Identifizierung und Zuordnung
möglich ist. Eine Entsorgung durch den AG ist
kostenpflichtig
und wird von der Rechnungssumme abgezogen. Die
Baustelle
ist täglich zu säubern. Jede Firma ist für die
Entsorgung des
selber verursachten Bauschuttes zuständig. Sollte trotz
Aufforderung durch die Bauleitung der Bauschutt nicht
beseitigt
werden, wird dieser 3 Tage nach Aufforderung auf
Kosten des
Verursachers beseitigt.
0.1.13 Schutz von Bäumen etc.
Für den Schutz von Bäumen ist die derzeit gültige
Fassung der
DIN 18920 Schutz von Bäumen, Pflanzenbeständen und
Vegetationsflächen bei Baumaßnahmen einzuhalten. Die
Maßnahmen zum Schutz sind in einer gesonderten
Position im
Leistungsverzeichnis ausgeschrieben.
0.1.14 Baustellenverordnung
Die zur Erfüllung der beauftragten Leistungen
notwendigen
Unfallverhütungsvorschriften und Sicherheitsgesetze
sowie die
vom Auftraggeber zu erlassende Baustellenordnung und
der
SiGePlan sind einzuhalten. Der SiGePlan wird bei
Beauftragung
ausgehändigt. Dem Auftragnehmer obliegt die Pflicht,
sich
hiervon in geeigneter Weise Kenntnis zu verschaffen
und alle
seine Arbeitnehmer vor Aufnahme der Arbeiten
entsprechend
einzuweisen.
0.1.15 Besondere Anordnungen, Vorschriften, Maßnahmen
Lärm und Staubentwicklung sind bei den Bauarbeiten auf
ein
Mindestmaß zu beschränken. Alle gültigen
Corona-Anordnungen zum jeweiligen Zeitpunkt sind zu
befolgen- hier wird insbesondere auf die Maskenpflicht
hingewiesen.
0.1.15 Bauseitige Maßnahmen
Gebäude wird eingerüstet
0.1.17 Arbeiten anderer Unternehmer auf der Baustelle
In Abhängikeit des Bauvortschrittes:
Innenausbaugewerke.
Vom Auftragnehmer wird die Teilnahme an einer
wöchentlichen Baubesprechung in Abstimmung mit der
Bauleitung gefordert, an der der Inhaber oder ein von
ihm
autorisierter deutschsprachiger Vertreter
(Fachbauleiter)
teilnehmen muss.
Angaben zur Ausführung
0.2  Angaben zur Ausführung nach VOB / ATV DIN 18299
0.2.1 Vorgesehene Arbeitsabschnitte
Gesamtbauzeit:
Der AN hat grundsätzlich keinen Anspruch auf einen
kontinuierlichen Ablauf seiner Arbeiten innerhalb der
angegebenen Gesamtausführungsdauer. Die Ausfürhung von
Nachlaufleistungen bewirkt keine Verlängerung der
Ausführungsfristen, sofern dies nicht ausdrücklich
vereinbart
wurde. Zwischentermine, die während des Bauablaufes
vereinbart werden (z.B. im wöchentlichen
Baustellenprotokoll)
werden nach voriger Abstimmung im Sinne des Vertrages
rechtsrelevant.
Ausführungsbeginn/ Ausführungsende: gem. Terminplan
0.2.2 Anforderungen an Baustelleneinrichtung
Keine Angaben, bzw. gem. Positionen im
Leistungsverzeichnis
0.2.3 Regelung und Sicherung des Verkehrs
Die Regelung des Verkehrs bei Anlieferungen und
sonstigen
Manövern, die im Bereich von öffentlichen
Verkehrsflächen
stattfinden, obliegt dem AN. Die Verkehrsregelung ist
entsprechend den Straßenverkehrsvorschriften
auszuführen.
Sollte dies nicht ausreichen, ist eine Straßensperrung
durch den
AN zu organisieren.
0.2.6 Anforderungen Gerüst
Bauseitige Leistung.
0.2.7 Mitbenutzung fremder Gerüste
Die Fassadengerüste sind durch alle auf der Baustelle
tätigen
Firmen nutzbar. Alle Innengerüste sind grundsätzlich
durch alle
AN für die eigenen Arbeiten zu stellen.
0.2.8 Vorhaltung von Baustellen- und
Einrichtungsgegenständen / Lagerräumen
Keine Angaben bzw. gem. Positionen im
Leistungsverzeichnis.
0.2.9 Recycling-Stoffe
Alle zu verarbeitende Baustoffe sind als neue und
ungebrauchte
Stoffe zu verwenden.
0.2.12 Eignungs- und Gütenachweise
Nachweise sind für alle einzubauenden Stoffe dem AG
rechtzeitig zur Prüfung vorzulegen.
0.2.17 Leistungen anderer Unternehmer
Siehe Angaben zur Baustelle
0.2.18 Koordination TGA für Anlageteile
Bezüglich der Einstellung und Inbetriebnahme von
Anlagenteilen im Bereich TGA, haben sich die
entsprechenden
Einzelgewerke Heizungs-, Sanitär-, Lüftungs- und
Elektrotechnik untereinander abzustimmen. Dies gilt
insbesondere für die Herstellung unterschiedlicher
Medienanschlüsse an Maschinen, Geräte und Apparate,
sowie
für den Anschluss und die Aufschaltung auf die
vorhandene
Gebäudeleittechnik.
0.2.19 Benutzung von Leistungen vor Abnahme
Gemäß VOB/B ist ausschließlich die förmliche Abnahme
Vertragsbestandteil. Ausnahmen sind schriftlich mit der
Bauleitung und dem AG abzustimmen. Inaugenscheinnahmen
für bei der Abnahme verdeckter Bauteile müssen bei der
Bauleitung schriftlich angemeldet werden.
0.2.21 Abrechnung
Gemäß VOB/C neueste Ausgabe.
Nach Auftragsvergabe sind innerhalb von 14 AT
unentgeldlich
vorzulegen:·
- Bauzeitenplan für das eigene Gewerk
0.2.22 Hinweise Arbeitsschutzvorschriften
Auf staatliche Arbeitsschutzvorschriften, in denen vom
Unternehmer zur Verhütung von Arbeitsunfällen,
Berufskrankheiten und -arbeitsbedingten
Gesundheitsgefahren sowie zur 1.Hilfe zu treffende
Maßnahmen näher bestimmt sind - in ihrer jeweils
gültigen
Fassung-, wird ausdrücklich hingewiesen.
· Arbeitsschutzgesetz
· Arbeitsstättenverordnung
· Betriebssicherheitsverordnung
· PSA  Benutzungsverordnung
· Lastenhandhabungsverordnung
· Baustellenverordnung
· Biostoffverordnung
· Gefahrstoffverordnung
· BGV A1 "Grundsätze der Prävention"
· Unfallverhütungsvorschriften
(diese Auflistung ist nicht abschließend!)

*Hinweis*
Für alle zu liefernden Bauteile, Baustoffe,
Baustoffgemische,
Fertigteile und Geräte ist laufend die entsprechende
Dokumentation (Konformitätserklärungen,
Eignungsnachweise,
Bauartzulassungen, sonst. Prüfzeugnisse, Zulassungen,
geprüften statischen Berechnungen, Verlegepläne,
Datenblätter, Bedienungs-/Wartungs-/Reinigungs-/
Instandsetzungsvorschriften, Ersatzteillisten,
Bestandszeichnungen, ASI-Plan, Protokolle der Eigen-
und
Fremdüberwachung usw.) unaufgefordert zu übergeben.
Der AN haftet für die Richtigkeit der übergebenen
Unterlagen.
Die Unterlagen sind vor der Abnahme Inhaltsverzeichnis
digital
zu übergeben. Das Fehlen von Unterlagen wird als
wesentlicher
Mangel angesehen.
Als Orientierung dient die Anlage der mitzuliefernden
Qualitätsnachweise.

### Titel 01 Allgemeine Arbeiten

**01.1 Baustelleneinrichtung des Auftragnehmers**
In die Baustelleneinrichtung des
Auftragnehmers sind alle für die
Durchführung der Arbeiten
erforderlichen Maschienen, Geräte,
Hebe- und Werkzeuge etc.
einzukalkulieren, inkl. Räumung der
Baustelleneinrichtung nach Abschluss
der Leistung.
Menge: 1,000 psch

### Titel 02 Abklebung Sockel/Bodenplatte

**02.1 Absaugen Oberflächenwasser**
Absaugen von Oberflächenwasser
oberhalb der Bodenplatte als
Vorleistung für nachfolgend
beschriebene Arbeiten.

Alle notwendigen Geräte zur
Erbringung der Leistung sind mit
einzukalkulieren.

Ausführung nur in Abstimmung mit
der Bauleitung.

Schichtdicke des Oberflächenwassers
bis ca. 1 cm.

Abrechnung erfolgt über
Quadratmeter.
Menge: 100,000 m2

**02.2 Untergrund reinigen**
Betonplatte von Staub, groben
Verschmutzungen z.B Gipsreste,
Mörtelreste, Farbreste, Öl,
Erdanhaftugen und losen Teilen
besenrein abkehren und ggf.
abstoßen, Schutt aufnehmen und
entsorgen, inkl. Transport- und
Deponiegebühren.
Menge: 230,000 m2

**02.3 Voranstrich auf Beton / Flächenabdichtung**
Voranstrich für Bitumendichtbahn
liefern und fachgerecht aufbringen,
auf gereinigte oberflächentrockene
Bodenflächen. Haftgrund als
systemgeeigneter kalt streichbarer
Bitumenvoranstrich auf abzudichtende
Flächen aufbringen und
durchtrocknen lassen.
Menge: 230,000 m2

**02.4 Flächenabdichtung**
Abdichtung gegen aufsteigende
Feuchtigkeit auf der Bodenplatte DIN
18195-4, einlagige
Bitumen-Schweißbahn nach DIN V
20000-201, Typ BA G 200 S4, liefern
und fachgerecht nach DIN 18195 und
Herstellervorgabe verlegen, Stöße
überlappend, vollflächig verklebt.
Anwendungsfall: Bodenfeuchte
Unterlage Betonbodenfläche mit
Bitumenvoranstrich
Einbauort: Geschosse gegen Erdreich

Position inkl. dem Anarbeiten an die
Querschnittsabdichtung unter den
aufgehenden Wänden.
Menge: 230,000 m2

**02.5 Aussparungen**
Abdichtungsanschluss an
Durchdringungen mit Klemm- oder
Klebeflansch herstellen. Auf einen
vollflächigen und wasserdichten
Anschluss ist zu achten.

Durchmesser der Öffnungen bis zu
ca. 100cm²
Menge: 6,000 St

**02.6 Eindichtung bodentiefe Fenster- und Türelemente**
Bodentiefe Fensteranschlüsse mit
Flüssigkunststoff eindichten, seitlich
bis maximal 30cm über OKFF
entsprechend der
Herstellervorschriften.

Die Arbeiten sind wie folgt
auszuführen:
Reinigen + aufrauen des
Fensterrahmens /-profils im Bereich
der Abdichtungsfläche; nur die mit
Flüssigkunststoff überdeckte Fläche
darf vorbehandelt werden, um
optische Schäden zu vermeiden;
Grundierung auf dem Rahmen; auf
eine Grundierung auf der
Bitumenschweißbahn kann verzichtet
werden, wenn die Abdichtung 15cm
auf die Bahn gezogen wird.
Fachgerechtes aufbringen der
Abdichtung inkl. Vlieseinlage.
Mindestüberdeckung des
Fensterrahmens von 2,5cm ist
einzuhalten.

Abwicklung der Kunststoffeindichtung
von 10 bis 40cm

Abrechnung der aufgetragenen
Fläche in m².
Menge: 7,000 m2

### Titel 03 Zimmererarbeiten

*Hinweis*
Für die Einbaufeuchte von
Bauschnittholz aus Nadelholz wird
festgelegt, dass eine Holzfeuchte von
höchstens 15+/-3% eingebaut werden
darf.
Zudem ist die Konstruktion nach dem
Verzimmern direkt vor
Feuchteeinwirkung durch das
Aufbringen von Abdichtungslagen zu
schützen. Der Bauleitung ist durch
Messungen vor Ort die Einhaltung der
Holzfeuchte nachzuweisen.
Die Abrechnung erfolgt nach
statischer Dimensionierung der
Holzbauteile sowie der Anmerkungen
in den jeweiligen Positionen.

**03.1 Abbund-, Werk-und Montageplanung, Verlegeplan**
Abbund-, Werk-und Montageplanung
sowie Verlegeplan für
Alumiumeindeckung des Pultdaches,
inkl. Abstimmung und Dokumentation,
Bauteilbemessungen gemäß
Erfordernis für die gesamten
nachfolgend beschriebenen
Leistungen.

Die Planunerlagen sind der Bauleitung
rechtzeitig in 2-facher Ausfertigung
zur Freigabe vorzulegen.

Alle Leistungen dieses
Leistungsverzeichnisses sind gemäß
den zu erbringenden vorgenannten
Unterlagen herzustellen und
einzubauen.
Menge: 1,000 psch

**03.2 Fußholz b/h=8/12cm**
*** Bezugsbeschreibung
Liefern und Abbund/ montieren von
einem Fußholz b/h=8/12cm aus
Konstruktionsvollholz der Holzgüte NH
C24 auf den Stahlbetonrähmen in
Dachneigung für die spätere
Auflagerung der Balkenlage.
Befestigung mit Anker M16
(Bolzenanker Faz II 16 der Fa. Fischer
o.glw.) a<=2,00m bzw. a<=1,00 im
Eckbereich.
Menge: 16,000 m

**03.3 Keilholz b/h=16/8cm**
*** wie Position 03.2
Keilholz b/h=16/8cm im Traufbereich (abgestimmt auf
Stb.-Rähm).

Schnitt Traufbereich:
Menge: 15,000 m

**03.4 Keilholz b/h=16/6cm**
*** wie Position 03.2
Keilholz b/h=16/6cm im Firstbereich (abgestimmt auf
Stb.-Rähm).

Schnitt Firstbereich:
Menge: 15,000 m

**03.5 BSH-Binder b/h=20/56cm**
*** Bezugsbeschreibung
Liefern und Abbund/ montieren von
einem Binder aus Brettschichtholz in
der Dachneigung von 6°, gemäß
Planunterlagen und Statik in folgend
beschriebener Weise:

Binder b/h=20/56cm aus BSH GL24h,
Anschluss an Stahlbetonrähm mit
Balkenträger BTC520-B mit 13
Stabdübel d=12mm und 8
Ankerbolzen (FAZ II 12/10 der Fa.
Fischer o.glw.) zugfest nach Angabe
der Statik verankern.

Länge des Binders: ca. 16,0m
Menge: 1,000 St

**03.6 BSH-Binder b/h=20/46cm**
*** wie Position 03.5
Binder b/h=20/46cm
Länge des Binders: ca. 16,0m
Menge: 1,000 St

**03.7 Erstellung Sparrenlage 10/26cm / 6,70m / Anschluss Binder+Binder**
Liefern und Abbund von
Konstruktionsvollholz als Sparrenlage
der Festigkeitsklasse C24 NH nach
DIN EN 338, Holzfeuchte 15 +/-3%
nach Statikplänen und folgender
Beschreibung als
Dachtragkonstruktion der
OSB-Schalung:

Die Sparren mit b/h=10/26cm sind im
Abstand a<=65cm gem. Statik
zwischen den Bindern einzubauen.
Anschluss an den Binder mit
Balkenschuhen BSNN 100/200 in
Teilausnagelung mit Kammnägeln
CNA 4,0x50.

Neigung Pultdach von 6°

Länge der Sparren: 6,70m
Menge: 24,000 St

**03.8 Erstellung Sparrenlage 10/26cm / 7,30m / Anschluss Binder+Fußholz**
Liefern und Abbund von
Konstruktionsvollholz als Sparrenlage
der Festigkeitsklasse C24 NH nach
DIN EN 338, Holzfeuchte 15 +/-3%
nach Statikplänen und folgender
Beschreibung als
Dachtragkonstruktion der
OSB-Schalung:

Die Sparren mit b/h=10/26cm sind im
Abstand a<=65cm gem. Statik
zwischen Binder und Fußholz
einzubauen. Anschluss an den Binder
mit Balkenschuhen BSNN 100/200 in
Teilausnagelung mit Kammnägeln
CNA 4,0x50.
Anschluss auf dem Fußholz aufgelegt
mit mit Würth ASSY PLUS VG
8,0x330mm o.glw. befestigen.

Sparren mit ca. 18cm Überstand zum
tragenden Mauerwerk.

Neigung Pultdach von 6°

Länge der Sparren: 7,30m
Menge: 24,000 St

**03.9 Sicherheitsnetze**
Auffangnetze /Schutznetze gem.
DGUV Regel 101-011(Einsatz von
Schutznetzen - Sicherheitsnetzen) im
Zuge der Bindermontage/
Sparrenmontage einbauen.

Die Befestigung erfolgt an Baleken
/Sparren.

Die Netze sind für eine Dauer von bis
zu vier Wochen
vorzuhalten und auf Abruf durch die
Bauleitung zu demontieren.
Position inkl. Rollgerüst oder
Hubarbeitsbühne.
Menge: 220,000 m2

**03.10 Verlängerungswoche Sicherheitsnetze**
Zusätzliche Vorhaltung des
vorbeschriebenen Sicherheitsnetzes
über die Grundeinsatzzeit von 4
Wochen hinaus.

Die Abrechnung erfolgt nach
m²*Woche.
Menge: 440,000 m2

**03.11 Sparren b/h=6/8cm, Firstbereich**
Anbringen von Sparren mit b/h=6/8cm und einer Länge bis
80cm im Abstand von a<=60cm auf das Keilholz und den
Dachsparren mit Kammnägeln CNA 4,0x50 befestigen.

Für das verbaute Holz ist Konstruktionsvollholz,
Festigkeitsklasse C24 NH, Holzfeuchte 15 +/-3% zu
verwenden.

Ausführung dieser Sparren im Firstbereich zur
Dachrandausbildung.

Schnitt First:
Menge: 25,000 St

**03.12 Verschalung Pultdach OSB 22mm**
Sparrenlagen der Dachflächen mit Schalung aus
OSB-Platten
DIN EN 13986 und DIN 20000-1, Plattentyp OSB/3, für
tragende
Anwendung, Dicke 22mm, Oberfläche ungeschliffen,
Befestigung nach Statik ausbilden.

Neigung Pultdach von 6°
Menge: 240,000 m2

**03.13 Hartschaumdämmung d = 160 mm**
Hartschaumdämmung d = 160mm, im Übergangsbereich der
Dachkonstruktion zum Bestand auf Mauerwerk mittels
geeigneter Anker anbringen.
Um Wärmebrücken zu vermeiden, ist die Dämmung dicht zu
stoßen. Anforderungen an den Wärmeleitkoeffizient mind.
WLG035.
Menge: 3,000 m2

**03.14 Holzständerwerk Giebelwand**
Liefern und Abbund von Holzwerkstoffen für die
zimmermannsmäßige Erstellung der Holzständerwand des
Giebels.

Konstruktionsvollholz b/h=8/16cm als Holzbohle für den
weiteren Sparrenstückanschluss auf der
Sparrenkonstruktion
im Bestand kraftschlüssig aufschrauben,
Festigkeitsklasse C24
NH nach DIN EN 338, Sortierklasse S10 TS DIN4074-1,
Holzfeuchte 15 +/-3%.

Sparrenstücke mit b/h=6/16cm und der Länge bis ca.
80cm im
Abstand A<=75cm vertikal auf die vorbeschriebene
Holzbohle
kraftschlüssig mittels Winkelverbindern montieren. Als
oberer
Anschluss die Verschraubung am Binder vorzusehen wie
vor
beschrieben.

Der Innenbereich zwischen den Sparrenstücken ist mit
einer
Mineralwolledämmung WLG 035 vollflächig auszudämmen.

Abrechnung in m2 inkl. Kleinmaterial.
Menge: 5,000 m2

**03.15 Lattung als Unterkonstruktion OSB**
Lattung aus Nadelholz DIN 68 365, Güteklasse I, mit
einem
Lattenquerschnitt von 40/60mm als Unterkonstruktion für
folgend beschriebene OSB-Plattenverkleidung.
Position inkl. aller Zuschnitte und
Befestigungsmaterial,
Mindeslänge 1,00m als Kalkulationsgrundlage.
Menge: 30,000 m

**03.16 Verschalung Giebel OSB 22mm**
Verschalung der Giebelflächen mit Schalung aus
OSB-Platten
DIN EN 13986 und DIN 20000-1, Plattentyp OSB/3, für
tragende
Anwendung, Dicke 22mm, Oberfläche ungeschliffen,
kraftschlüssig verschraubt.

Position inkl. aller schrägen Zuschnitte.
Menge: 12,000 m2

### Titel 04 Aluminiumdach

*Hinweis*
Auf Grund der Anforderung an die Angleichung an den
Bestand sind Profile von folgendem Hersteller zu
verwenden.

KALZIP GMBH
August-Horch-Str. 20 - 22
56070 Koblenz
Postfach 10 03 16
56033 Koblenz
Telefon: 0261 / 9834-0
Telefax: 0261 / 9834-100

Die Herstellervorschriften der Firma Kalzip GmbH,
insbesondere, aber nicht abschließend, die Broschüren
und
Merkblätter sind zu beachten:
Montagerichtlinien
Technikhandbuch
Produkte und Anwendungen
Konstruktionsdetails
Bearbeitungshinweise
Gebrauchsanweisungen
Baustellenproduktionshinweise

Bearbeitungshinweise
Hohlräume zwischen Dämmschicht und Aluminium-Dachhaut
sind unbedingt zu vermeiden, um den Trommeleffekt bei
Niederschlag abzumindern und Kondensat zu verhindern.

Tätigkeitsnachweis
Sofern der Auftragnehmer für die vertragsgemäße
Ausführung
seiner Leistungen Spezialwerkzeuge und Geräte der
Kalzip
GmbH benötigt, ist er verpflichtet, diese
Spezialwerkzeuge und
Geräte auf seine Kosten zu beschaffen und zu benutzen.

Konstruktionsmerkmale
Dachgrundriss, Dachform, Gebäudehöhe, Traufhöhe,
Dachneigung, Dachüberstand siehe Planunterlagen.

Konstruktion:
Holzschalung (OSB 22 mm) auf Holzpfetten mit
Vordeckbahn, Wärmedämmung und Metalleindeckung als
Warmdach, Dampfsperre raumseitig bauseits.

**04.1 Statische Berechnung für das Bedachungssystems**
Prüffähiger statischer Nachweis für das
Bedachungssystem
erstellen und zur Freigabe dem Auftraggeber digital
vorlegen.
Die erforderlichen Nachweise der Tragschale sind nicht
Bestandteil dieser Position.
Versand der Statik erfolgt als pdf-Dokument.
Dachüberstände und Schneeanhäufungen bzw.
Schneesackbildungen sind in der Statik berücksichtigt.

Die spätere mögliche Montage von PV-Anlagen ist für die
Anzahl der Haltepunkte zu berücksichtigen.
Menge: 1,000 psch

**04.2 Verlegeplan Bedachung**
Bahnaufteilungs- und Klippanordnungsplan für die
Bedachung
der 2 Pultdachflächen. Die Basis der Planung sind
durch den
Auftraggeber bereit gestellte Architektenpläne in
dwg-Format
o.ä.sowie weitere Informationen.
Basis der Konstruktion sind die abgestimmten Daten der
Bausache.
Menge: 1,000 Psch

**04.3 Vordeckung auf Schalung**
Verlegung einer diffusionsoffenen Schalungsbahn als
Notabdichtung mit Flächengewicht: ca. 200 g/m² mit
einem
sd-Wert < 0.10 m nach DIN 52618 normal entflammbar B2
nach
DIN 4102 lose verlegt, als Trennlage verdeckt
aufgenagelt +
Nageldichtband und mit den Klipps der Dachdeckung
mechanisch befestigt.
Menge: 240,000 m2

**04.4 Komprimierbare Wärmedämmung**
Einbau einer komprimierbaren Wärmedämmung, dicht
gestoßen und sauber an Dachränder und Verbundklipps
angearbeitet, Material: MF - Rollfilz weich
komprimierbar
Wärmeleitfähigkeit : ? = 0,035 W /mK, Baustoffklasse:
A1/A2
nicht brennbar, Anwendungsgebiet: DAD dk.
Lieferdicke: 80 mm
Einbaudicke: 60 mm
(20 mm komprimiert und vollflächig unter der Dachhaut
anliegend)
Menge: 240,000 m2

**04.5 Dacheindeckung**
Verbundklipp E 40 mit 5 mm Distanzkappe (abgestimmt auf
Dämmstärke) mit Stahlkern und glasfaserverstärkter
Kunststoffummantelung, zur Vermeidung von Wärmebrücken
und Dilatationszwängungen, auf vorhandener
Unterkonstruktion
zur Befestigung der Kalzip-Profiltafeln einbauen.
Klippabstände und Klippanzahl gemäß statischer
Berechnung.
Die Befestigung der Klipps mit der Unterkonstruktion
erfolgt
gemäß der allgemeinen bauaufsichtlichen Zulassung und
Statik
und ist einzukalkulieren.

Die spätere mögliche Montage von PV-Anlagen ist für die
Anzahl der Haltepunkte zu berücksichtigen.

Verlegung von Kalzip-Aluminium-Profiltafeln werksseitig
vorgefertigt mit kreisrunden Falzverbindungen zum
maschinellen Verbördeln.
Legierung: nach allgemeiner bauaufsichtlicher Zulassung
Profil/Blechdicke: Kalzip 50/429/ 1,00 mm
ungestoßene Bahnlänge: bis ca. 11,50m
Oberfläche: walzblank + bandbeschichtet
System: Polyesterbeschichtung 25 µm
Farbton: RAL-Standard 9007 / RSL mit Schutzfolie auf
großem Bördel
Menge: 240,000 m2

**04.6 Stoßausbildung**
Ausbildung einer hinterlaufsicheren Stoßausbildung des
Dachsystems im Bereich der übergreifenden Profile auf
Grund
der lieferbaren Längen.
Menge: 14,000 m

**04.7 Festpunktausbildung Standard**
Ausführung der Festpunktausbildung nach Statik,
Diagonalbohrungen durch den kleinen Bördel und
den Klippkopf zur Aufnahme der Festpunktnieten
zur Fixierung einer jeden Profiltafel.
Befestigung des Klipps auf vorhandener Tragschale.
Die Lasten aus dem Festpunkt müssen von der o. g.
Unterkonstruktion abgeleitet werden.
Der statische Nachweis der Weiterleitung der
Dachschubkräfte
ist durch den Tragwerksplaner zu führen.
Gewählter Festpunktklipp: L 40 TK 5
Verbrauch und Befestigungsmittel gemäß Statik
Menge: 35,000 St

**04.8 Pultfirst als Dachabschluss**
Ausbildung des Pultfirstes als Dachabschluss gem. Plan
und
Herstellervorschrift aus Firstblech mit Halterungs/
Distanzprofil,
Auffaltung des Randabschlusses des Profiles und
Schließblech
mit Formfüller. Die Produkte sind passend zur
Dacheindeckung
auszuführen.

Material: Aluminium 1,00 mm dick
Oberfläche: wie Dacheindeckung
Abwicklung: bis ca. 333mm, 3 mal gekantet, Aluminium
1,00mm
dick
Menge: 15,000 m

**04.9 Ortgangabschluss als Dachabschluss/ Abwicklung 450mm**
Ausbildung des Ortgangabschlusses als Dachabschluss
gem.
Plan und Herstellervorschrift aus Aluminium-Ortgang-
Verstärkungsprofil, Aluminium-Ortgangleiste,
Aluminium-Sturmhaken, Z-Profil als Stützprofil und
Verankerung, Ortgangblech. Die Produkte sind passend
zur
Dacheindeckung auszuführen.

Material: Aluminium 1,00 mm dick
Oberfläche: wie Dacheindeckung
Abwicklung: bis ca. 450mm, 4 mal gekantet, Aluminium
1,00mm
dick
Menge: 17,000 m

**04.10 Ortgang als Anschluss aufgehend**
Ausbildung des Anschlusses an aufgehende Bauteile am
gem.
Plan und Herstellervorschrift aus Blech
Aluminium-Ortgang- Verstärkungsprofil,
Aluminium-Ortgangleiste, Aluminium-Sturmhaken,
Z-Profil als
Stützprofil und Verankerung, Ortgangblech aufgekantet
an
aufgehendes Bauteil. Die Produkte sind passend zur
Dacheindeckung auszuführen.

Material: Aluminium 1,00 mm dick
Oberfläche: wie Dacheindeckung
Abwicklung: bis ca. 450mm, 4 mal gekantet, Aluminium
1,00mm
dick
Menge: 15,000 m

**04.11 Traufenabschluss**
Ausbildung des Traufenabschlusses als statische
Randaussteifung mit Traufwinkel 40/20/2 pressblank
(Material: Aluminium stranggepreßt), Traufendichtung
ISO -
KOMPRI - Band 150 kg/m², Abmessung: 15/2-10 mm, Farbe:
grau, Alu Bechernieten 5 x 12 mm, Rinneneinstand der
Profiltafeln: 60 mm, inkl dem Abbiegen der Bahnenden im
Bereich des Bodenbleches.
Menge: 15,000 m

**04.12 Lüfterstutzen zum Einschweißen**
Lüfterstutzen für Sanitärlüfter zum Einschweißen in die
Dachfläche, Material: Aluminium 1,00mm, Oberfläche: wie
Dacheindeckung, Abmessung: NW 100mm mit Regenhaube in
Anpassung an das Dachgefälle lotrecht, örtlich in die
Dachfläche eingeschweißt.
Entfernen der Farbbeschichtung und Nachlackierung an
der
Baustelle im Bereich der Schweißnaht.
Menge: 2,000 St

**04.13 Schneefangvorrichtung**
Installieren einer Schneefangvorrichtung zum Schutz von
Personen und Vermeidung von materiellen Schäden
(z. B. Rinnen und tieferliegenden Dachflächen).
1,17 Paar/m Schneefanghalter pressblank, 4,66 Stück/m
Schneestopper blank, 1,00m/m Alu Schneefangrohr
pressblank
Abmessung: 32 x 2 mm auf den Bördeln der Profiltafeln
durchdringungsfrei befestigt, Abstand vom Traufende der
Bahnen ca. 50cm.
Menge: 15,000 m

*Hinweis*
Die nachstehenden Leistungen sind in fix und fertiger
Leistung
anzubieten. Es ist ein zertifiziertes
Seilsicherungssystem zu
verwenden.

**04.14 Absturzsicherung komplett (überfahrbare Variante)**
*** Grundposition ZZ 001.0
Erstellung der kompletten Absturzsicherung für den
Pultdachbereich in fix und fertiger Leistung nach
Planvorgabe
und allen gültigen Vorschriften sowie Montagehinweisen
des
Herstellers.
Die Produkte sind auschließlich von einen Hersteller
einzubauen, ein Herstellermix ist nicht zulässig.

Zusätzliche Angaben zum Seilsicherungssystem:
Das Seilsicherungssystem muss es dem Benutzer
erlauben, mit
einem speziellen Seilgleiter sämtliche
Zwischenhalterungen und
Kurvenelemente zu überfahren, ohne sich ab- oder
umhängen
zu müssen. Das System muss nach EN795 Klasse C
zugelassen sein. Alle Bauteile des Systems müssen aus
Edelstahl bestehen. Die Zwischenhalter und Kurven
müssen
das Sicherungsseil fest umschließen, so dass ein
Schlagen des
Seils verhindert wird. Die Endhalter und Kurvenelemente
müssen mit einer Kraftabsorbierung ausgerüstet sein.
Beidseitiges Arbeiten am Sicherungssystem muss ohne
umhängen möglich sein. Die anfallenden Kräfte müssen
mit
einer computergestützten Simulation nachgewiesen
werden.
Montage, Abnahme mit Zertifizierung

Für die komplette Dachabsicherung sind folgende
Bauteile
einzuplanen und montieren. Die aufgelisteten Produkte
besitzen
keinen Anspruch auf Vollständigkeit und sind im Zuge
der
Ausführung ggf. um Zusatzelemente je Herstellerwahl zu
ergänzen.

5 St Anschlagpunkte auf Stehfalz als Kurven- / End-
/Einzelhalter
Für Stehfalz - Profile, Permanenter Anschlagpunkt, mit
allgemeiner bauaufsichtlicher Zulassung, speziell für
handwerklich gefertigte Stehfalzdächer zur Montage in
Holz.
Geeignet zur End- und Kurvenbefestigung. Inkl.
fortlaufender
Seriennummer und Befestigungsmaterial.

3 St Anschlagpunkte auf Stehfalz als Zwischenhalter
Ausführung wie Vorposition jedoch 150 mm Erhöhung für
Zwischenhalter.

1 Einzelseil mit einer Gesamtlänge von ca. 35,00m inkl.
Spannelement, Gabelkop und Kraftbegrenzer

5 St Seilhalter
Voll überfahrbarer Seilzwischenhalter bzw.
Kurvenelement aus
besonders robustem V4A, überfahrbar mit Gleitern,
Montage
auf Anschlagpunkten.

1 notwendiges Systemschild für die Seilsicherung

2 St Seilgleiter
Abnehmbarer Seilgleiter aus hochfestem Aluminium für
überfahrbare Seilsicherungssysteme. Automatische
Schliessung. Sichert 1 Person gem. DIN EN 795:2012.

Zertifizierung des Sicherungssystemes
Ausstellung des Zertifizierungsnachweises für das
angebotene
Sicherungssystem zu Aushändigung der Bauleitung.

Dokumentationsordner
Inhalt des Ordners:
- vorgeschriebene Montagedokumentation
- Bestätigung der Inbetriebnahme/ Zertifizierung
- Eintragung/ Bestätigung der Durchführung der
jährlichen
Überprüfung der Absturzsicherung

Die Abrechnung erfolgt für die komplette Dachfläche als
Pauschalpreis.
Menge: 1,000 psch

### Titel 05 Klemptnerarbeiten / Fassadenarbeiten

**05.1 Alu-Verkleidung Unterseite Pultdachabschluss**
1-teilige Verkleidung der Unterseite Pultdachabschluss
gem.
Plan mit einem Alu-Blech, Farbe nach Wahl des AG,
Stärke
mindestens 2,0mm, Verschraubung sichtbar im Raster in
OSB-Platte.

Abwicklung Blech bis zu ca. 250mm, insgesamt bis zu 3
notwendige Kantungen.

Befestigungsmittel aus Edelstahl, Stöße sind mit
Blechen aus
dem gleichen Material zu hinterlegen,
Ausdehnungsmöglichkeit
beachten (Befestigung nicht im Überlappungsbereich,
sondern
unmittelbar daneben).

Die Alu-Bleche sind von der Holzunterkonstruktion
mittels einer
aufgebrachten Trennlage zu trennen. (bzgl.
Kondenswasser
und Luftversorgung)

Position inkl. Befestigungs- und Kleinmaterial.
Menge: 15,000 m

**05.2 Alu-Verkleidung Traufe**
1-teilige Verkleidung der Traufenansichtsseite gem.
Plan mit
einem Alu-Blech abgekantet, Farbe nach Wahl des AG,
Stärke
mindestens 2,0mm, Verschraubung auf OSB-Platte der
Dachkonstruktion.

Abwicklung Blech bis zu ca. 300mm, insgesamt bis zu 3
notwendige Kantungen.

Befestigungsmittel aus Edelstahl, Stöße sind mit
Blechen aus
dem gleichen Material zu hinterlegen,
Ausdehnungsmöglichkeit
beachten (Befestigung nicht im Überlappungsbereich,
sondern
unmittelbar daneben).

Die Alu-Bleche sind von der Holzunterkonstruktion
mittels einer
aufgebrachten Trennlage zu trennen. (bzgl.
Kondenswasser
und Luftversorgung)

Position inkl. Befestigungs- und Kleinmaterial.
Menge: 15,000 m

**05.3 Insektengitter Ortgang**
Einbau von Insektenschutzgitter im Ortgang gem.
Planunterlagen.
Bis zu 4x gekantetes Lochblech aus Alu, Farbe nach
Wahl des
AG, Stärke mindestens 2,5mm, vernietete Befestigung an
Ortgangblech.

Abwicklung bis zu ca. 140mm mit bis zu 4 notwendigen
Kantungen.
Menge: 17,000 m

**05.4 Zinkrinne 4-teilig halbrund**
Hängedachrinne Nenngröße: 500 (4-teilig) als Rinne
nach DIN
EN 612, halbrund aus legiertem Zink (Titanzink) nach
DIN EN
988 Materialdicke min. 0,7 mm, einschl. Rinneisen
liefern und
fachgerecht montieren.

Anzahl der Rinneisen nach Erfordernis, Rinneneisen sind
einzulassen und mit korrosionsgeschützten Schrauben zu
befestigen. Die Rinne ist mit einem Gefälle von
mindestens 1
mm/m zu verlegen.
Menge: 15,000 m

**05.5 Bewegungsausgleicher Rinne 4-teilig**
Bewegungsausgleicher passend zur 4-teiligen Rinne
liefern und
gemäß Herstellerrichtlinien sowie ÖNORM B 3521-1 und
Fachregeln für Bauspenglerarbeiten einlöten.
Abstand der Bewegungsausgleicher <=15m
Menge: 1,000 St

**05.6 Kopfstücke für 4-teilige Rinne**
Kopfstücke als Rinnenendstücke gebördelt aus Zink
passend
zur Rinne NG 500 liefern und fachgerecht anbringen /
einlöten.
Menge: 2,000 St

**05.7 Rinnablaufstutzen für 4-teilige Rinne**
Rinnenablaufstutzen trichterförmig einschließlich
Laubfangkorb
passend zur Zinkrinne NG 500 liefern und einlöten.
Menge: 2,000 St

**05.8 Fallrohr DN 120 rund**
Regenfallrohr-DN 120 aus legiertem Zink (Titanzink)
nach DIN
EN 988 rund, maschinell gelötet, nach DIN 18461, Dicke
0,7
mm, Nennmaß (Durchmesser) 120, inkl. Rohrschellen
liefern.

Die einzelnen Rohrlängen sind mind. 50 mm
ineinanderzustecken. Der Abstand von Rohrschelle zu
Rohrschelle ist max. 2,00m.

Leistung in fix und fertiger Arbeit liefern und
fachgerecht
montieren.
Menge: 4,000 m

**05.9 Bögen**
Fallrohrbögen aus Zink, NW 120, in verschiedenen
Winkeln.

Liefern und fachgerecht einbauen.
Menge: 6,000 St

**05.10 Standrohr DN 120 - 2,00m rund**
Regenstandrohr DN 120 aus feuerverzinktem Stahl mit
zusätzlicher Innenbeschichtung und mit
Reinigungsöffnung

Länge 2,00 m

Durchmesser 120 mm

Standrohr liefern und sach- und fachgerecht an die
Erdleitung
anschließen.
Menge: 2,000 St

**05.11 provisorische Fallrohre**
Fallrohrprovisorium bestehend aus einem einem KG-Rohr/
alternativ aus einem Drainagerohr, welches mit einem
Kunststoffschlauch überzogen wird. Rohr wasserdicht und
kraftschlüssig an dem Rinneneinlaufstutzen sowie an der
Kunststoffabflussrohrmuffe der Grundleitung montieren.
Leitung
über das Gerüst führen und bis zur Fertigstellung der
Fassade
vorhalten. Die Demontage und das Entsorgen ist
im Preis einzurechnen.

Traufhöhe bis ca. 3,50m
Menge: 10,000 m

*Hinweis*
Ergänzung der Eternitvorhangfassade aus bauseitig
vorhandenen Platten aus dem Bestand.

**05.12 Traglattung**
Traglattung für die nachstehende Plattenbekleidung
bestehend
aus Nadelholz, Sortierklasse nach DIN 4047-1 S13 oder
S10,
mit einem Lattenquerschnitt von 30/50 mm liefern und
winkelrecht mit korrosionsgeschützen Drahtstiften auf
der
bauseitigen Holzunterkonstruktion (OSB-Platte)
befestigen.
Menge: 50,000 m

**05.13 Fassadenabschluss seitlich mit Alu-Kantprofil/ Verblender**
Seitlicher Fassadenabschluss als Übergang zum
Verblender mit
Alu-Kantprofil mind. 1 mm dick, 2-mal gekantet, Abstand
Verblender/ Rückseite der Eternitplatte ca. 10mm,
Abwicklung
gem. Erfordernis, dauerhaft witterungsbeständig
lackiert,
alternativ chromatiert und pulverbeschichtet oder
gleichwertig,
Farbton: schwarz .
Menge: 2,000 m

**05.14 Fassadenabschluss unten aus Alu-Lüftungsprofil**
Unterer Fassadenabschluss nach Detailzeichnung und
Planung
aus einem Aluminiumlochblech d = 1 mm an der
Holzkonstruktion befestigt, Lüftungsquerschnitt ca.
40mm,
dauerhaft witterungsbeständig lackiert / chromatiert
und
pulverbeschichtet oder gleichwertig, Farbton: schwarz
Menge: 10,000 m

**05.15 Fassadenabschluss oben aus Alu-Lüftungsprofil**
Position wie vor, jedoch

Fassadenabschluss oben.
Menge: 10,000 m

**05.16 Horizontales Sickenprofil**
Einbau eines horizontalen Sickenprofiles zum
Verschließen der
horizontalen Plattenfuge, nach Herstellervorgaben
montiert. Die
Dicke der hinterlegten Fugenprofile darf 0,8mm nicht
überschreiten. Eine Profilwanderung ist durch einfache
Fixierung zu verhindern. Es sind kopplungsfreie
Bewegungsfugen zu gewähren.
Profil dauerhaft witterungsbeständig lackiert /
chromatiert und
pulverbeschichtet oder gleichwertig, Farbton: schwarz

Einbaubereiche: siehe Ansichten
Menge: 20,000 m

**05.17 Wandflächen bekleiden mit Fassadentafeln, 8mm**
Wandflächen bekleiden auf vorh. Holz-Unterkonstruktion,
mit bauseitigen Faserzement-Fassadentafeln der Stärke
8 mm,
in Zuschnitten nach örtlichem Aufmaß gem. Angabe der
Bauleitung bzw. Fassadenverlegeplänen. Die sichtbaren
Kanten
der Tafeln sind leicht zu brechen und erhalten eine
transparente
Luko-Kantenimprägnierung.

Die Fassadentafeln sind sichtbar zu befestigen.
Die Fugenbreite zwischen den Tafeln beträgt 10 mm. Auf
eine
ausreichende Hinterlüftung ist zu achten.
Menge: 15,000 m2

**05.18 Schrägschnitte an Fassadentafeln**
Schrägschnitte an Fassadentafeln entsprechend den
Fassadenplänen.
Menge: 20,000 m

### Titel 06 Stundenlohnarbeiten

*Hinweis*
Stundenlohnarbeiten sind nur auf
ausdrückliche Anweisung der
Bauleitung auszuführen.
Tagelohnzettel sind spätestens am
dritten Tag nach Ausführung der
Bauleitung zur Anerkennung
vorzulegen.

Der Auftragnehmer hat keinen
Rechtsanspruch auf Ausführung
der nachfolgend aufgeführten
Nachweisarbeiten.
Dies ist bei der Preisfindung zu
berücksichtigen.

**06.1 Stundenlohn Facharbeiter**
Einheitspreis für Stundenlohn
Facharbeiter
Menge: 30,000 h

**06.2 Stundenlohn Helfer**
Einheitspreis für Stundenlohn Helfer.
Menge: 10,000 h

USt %: 19,00
